# Bajante de pared simple de acero inoxidable

- Propiedad del archivo: CYPE Ingenieros S.A.
- Formato: FIEBDC-3/2016
- Programa: Generador de precios de la construcción. CYPE Ingenieros, S.A.
- Fecha: 21/05/2024
- Divisa: EUR
- Costes indirectos: 3 %
- IVA: 21 %

## I Instalaciones

### IT Transporte

#### ITB Bajantes para descarga de ropa sucia o residuos, embolsados

**ITB010** m Bajante de pared simple de acero inoxidable.
Bajante para descarga de ropa sucia o residuos, embolsados, formada por tubo de pared simple de acero inoxidable AISI 304, de 450 mm de diámetro interior. Incluso accesorios y material auxiliar para montaje y sujeción a la obra.
Criterio de valoración económica: El precio no incluye las compuertas.
Incluye: Replanteo. Presentación de tubos y accesorios. Fijación del material auxiliar para montaje y sujeción a la obra. Montaje. Conexionado y comprobación de su correcto funcionamiento.
Criterio de medición de proyecto: Longitud medida según documentación gráfica de Proyecto.
Criterio de medición de obra: Se medirá la longitud realmente ejecutada según especificaciones de Proyecto.

| Código | Ud | Descripción | Rendimiento | Precio | Importe |
|---|---|---|---|---|---|
| mt20din301a | Ud | Material auxiliar para montaje y sujeción a la obra de los tubos de pared simple de acero inoxidable AISI 304, de 450 mm de diámetro interior. (material) | 1 | 10.66 | 10.660 |
| mt20din300aq | m | Tubo de pared simple de acero inoxidable AISI 304, de 450 mm de diámetro interior, con el precio incrementado el 80% en concepto de accesorios. (material) | 1 | 319.94 | 319.940 |
| mo011 | h | Oficial 1ª montador. (mano de obra) | 0.487 | 22.74 | 11.074 |
| mo080 | h | Ayudante montador. (mano de obra) | 0.487 | 21.02 | 10.237 |
| % | % | Costes directos complementarios | 2 % | 351.911 | 7.038 |
|  |  | Costes directos |  |  | 358.949 |

Residuos:
- colocación: mt20din300aq; factor de residuo 0.0105

## Recursos

**mt20din300aq** m Tubo de pared simple de acero inoxidable AISI 304
Datos técnicos: Coste energético 1073.507 MJ; Emisión de CO2 157.490 kg; Código LER 17 04 05; Masa del elemento 22.5 kg; Volumen 0.010714 m3
Residuos:
- embalaje: re170201 Madera. (componente de residuo); rendimiento 0.013 kg; Código LER 17 02 01; Masa del elemento 1 kg; Volumen 0.000909 m3
- embalaje: re170203 Plástico. (componente de residuo); rendimiento 0.003 kg; Código LER 17 02 03; Masa del elemento 1 kg; Volumen 0.001667 m3
