# Aislamiento térmico de frentes de forjado y pilares en fachada, con revestimiento de corcho

- Propiedad del archivo: CYPE Ingenieros S.A.
- Formato: FIEBDC-3/2016
- Programa: Generador de precios de la construcción. CYPE Ingenieros, S.A.
- Fecha: 22/03/2024
- Divisa: EUR
- Costes indirectos: 3 %
- IVA: 21 %

## N Aislamientos e impermeabilizaciones

### NA Aislamientos térmicos

#### NAJ Puentes térmicos

**NAJ019** m² Aislamiento térmico de frentes de forjado y pilares en fachada, con revestimiento de corcho.
Aislamiento térmico de frentes de forjado y pilares embebidos en el espesor de la fachada, formado por dos capas de revestimiento de corcho reforzado con fibras de vidrio, de 2,4 mm de espesor total, aplicado manualmente.
Incluye: Preparación de la superficie soporte. Preparación del revestimiento. Aplicación del revestimiento.
Criterio de medición de proyecto: Superficie medida según documentación gráfica de Proyecto.
Criterio de medición de obra: Se medirá la superficie realmente ejecutada según especificaciones de Proyecto.

| Código | Ud | Descripción | Rendimiento | Precio | Importe |
|---|---|---|---|---|---|
| mt28rsu030b | kg | Revestimiento de corcho reforzado con fibras de vidrio, para uso en interiores o en exteriores, a base de copolímeros acrílicos, corcho y fibras de vidrio, conductividad térmica 0,059 W/(mK), densidad 1060 kg/m³, transpirable, permeable al vapor de agua; según UNE-EN 1504-2. (material) | 2.88 | 7.43 | 21.398 |
| mo039 | h | Oficial 1ª revocador. (mano de obra) | 0.197 | 22.13 | 4.360 |
| mo111 | h | Peón especializado revocador. (mano de obra) | 0.109 | 21.46 | 2.339 |
| % | % | Costes directos complementarios | 2 % | 28.097 | 0.562 |
|  |  | Costes directos |  |  | 28.659 |

Residuos:
- colocación: mt28rsu030b; factor de residuo 0.007

## Recursos

**mt28rsu030b** kg Revestimiento de corcho reforzado con fibras de vidrio
Datos técnicos: Coste energético 67.560 MJ; Emisión de CO2 -1.720 kg; Código LER 17 02 01; Masa del elemento 1 kg; Volumen 0.000909 m3
