# Aislamiento acústico a ruido aéreo entre placas, en falso techo de placas, con complejos multicapa

- Propiedad del archivo: CYPE Ingenieros S.A.
- Formato: FIEBDC-3/2016
- Programa: Generador de precios de la construcción. CYPE Ingenieros, S.A.
- Fecha: 21/05/2024
- Divisa: EUR
- Costes indirectos: 3 %
- IVA: 21 %

## N Aislamientos e impermeabilizaciones

### NB Aislamientos acústicos

#### NBT Falsos techos

**NBT051** m² Aislamiento acústico a ruido aéreo entre placas, en falso techo de placas, con complejos multicapa.
Aislamiento acústico a ruido aéreo entre placas, en falso techo de placas, con complejo multicapa, de 3,9 mm de espesor, formado por una lámina de polietileno y una lámina viscoelástica de alta densidad, resistencia térmica 0,078 m²K/W, conductividad térmica 0,05 W/(mK) y rigidez dinámica inferior a 70 MN/m³.
Criterio de valoración económica: El precio no incluye el falso techo.
Incluye: Limpieza y preparación de la superficie soporte. Corte del aislamiento. Colocación del aislamiento en la placa ya montada.
Criterio de medición de proyecto: Superficie medida según documentación gráfica de Proyecto.
Criterio de medición de obra: Se medirá la superficie realmente ejecutada según especificaciones de Proyecto.

| Código | Ud | Descripción | Rendimiento | Precio | Importe |
|---|---|---|---|---|---|
| mt16ptd025a | m² | Complejo multicapa, de 3,9 mm de espesor, formado por una lámina de polietileno y una lámina viscoelástica de alta densidad, resistencia térmica 0,078 m²K/W, conductividad térmica 0,05 W/(mK) y rigidez dinámica inferior a 70 MN/m³; proporcionando una reducción del nivel global de presión de ruido de impactos de 22 dB y una reducción del nivel global ponderado de presión de ruido aéreo de 4 dBA. (material) | 1.05 | 10.02 | 10.521 |
| mo054 | h | Oficial 1ª montador de aislamientos. (mano de obra) | 0.076 | 22.74 | 1.728 |
| mo101 | h | Ayudante montador de aislamientos. (mano de obra) | 0.076 | 21.02 | 1.598 |
| % | % | Costes directos complementarios | 2 % | 13.847 | 0.277 |
|  |  | Costes directos |  |  | 14.124 |
