# Impermeabilización de ducha de obra con canaleta de drenaje, sistema "SB SYSTEMS"

- Propiedad del archivo: CYPE Ingenieros S.A.
- Formato: FIEBDC-3/2016
- Programa: Generador de precios de la construcción. CYPE Ingenieros, S.A.
- Fecha: 21/05/2024
- Divisa: EUR
- Costes indirectos: 3 %
- IVA: 21 %

## N Aislamientos e impermeabilizaciones

### NI Impermeabilizaciones

#### NIH Locales húmedos

**NIH160** Ud Impermeabilización de ducha de obra con canaleta de drenaje, sistema "SB SYSTEMS".
Impermeabilización de paramentos verticales y horizontales de ducha de obra con canaleta de drenaje, sistema ShowerLine "SB SYSTEMS", compuesta por kit código de pedido RA40060, ShowerLine Plain 60 cm, formado por lámina impermeabilizante flexible de polietileno con ambas caras revestidas de fibras de polipropileno no tejidas, SB Lámina, de 0,52 mm de espesor y 330 g/m², de 2000x2000 mm, con unión termosellada a el sumidero sifónico, convertible en no sifónico, de acero inoxidable AISI 304 de 1 mm de espesor, de 50 mm de altura, salida vertical u horizontal de 40 o 50 mm de diámetro, con rejilla, de acero inoxidable AISI 304, ShowerLine Plain, de 595 mm de longitud y 1,5 mm de espesor, acabado satinado, y canaleta de drenaje de acero inoxidable AISI 304, de 600 mm de longitud y 1 mm de espesor, y lámina impermeabilizante flexible de polietileno con ambas caras revestidas de fibras de polipropileno no tejidas, código de pedido RD00005, SB Lámina, de 0,52 mm de espesor y 330 g/m², suministrada en rollos de 5 m de longitud y 1 m de anchura, fijada al soporte con adhesivo cementoso mejorado C2 E. Incluso complementos de refuerzo en tratamiento de puntos singulares con banda de refuerzo, código de pedido RF00005 y mortero cementoso impermeabilizante flexible bicomponente, de color gris.
Criterio de valoración económica: El precio no incluye la formación de pendientes ni el revestimiento.
Incluye: Corte y preparación de las láminas de poliolefinas. Extendido del adhesivo cementoso. Colocación de la impermeabilización. Colocación y fijación del kit. Ejecución de refuerzos en puntos singulares. Resolución de uniones. Sellado de juntas elásticas. Colocación de la rejilla.
Criterio de medición de proyecto: Número de unidades previstas, según documentación gráfica de Proyecto.
Criterio de medición de obra: Se medirá el número de unidades realmente ejecutadas según especificaciones de Proyecto.

| Código | Ud | Descripción | Rendimiento | Precio | Importe |
|---|---|---|---|---|---|
| mt15sbs110aa | Ud | Kit código de pedido RA40060, ShowerLine Plain 60 cm "SB SYSTEMS", formado por lámina impermeabilizante flexible de polietileno con ambas caras revestidas de fibras de polipropileno no tejidas, SB Lámina, de 0,52 mm de espesor y 330 g/m², de 2000x2000 mm, con unión termosellada a el sumidero sifónico, convertible en no sifónico, de acero inoxidable AISI 304 de 1 mm de espesor, de 50 mm de altura, para salida vertical u horizontal de 40 y 50 mm de diámetro, con rejilla, de acero inoxidable AISI 304, ShowerLine Plain, de 595 mm de longitud y 1,5 mm de espesor, acabado satinado, y canaleta de drenaje de acero inoxidable AISI 304, de 600 mm de longitud y 1 mm de espesor, para impermeabilización y desagüe de ducha de obra. (material) | 1 | 156 | 156.000 |
| mt09mcr250a | kg | Adhesivo cementoso mejorado, C2 E, con tiempo abierto ampliado, según UNE-EN 12004, para la fijación de geomembranas, compuesto por cementos especiales, áridos seleccionados y resinas sintéticas. (material) | 20 | 0.7 | 14.000 |
| mt15sbs010a | m² | Lámina impermeabilizante flexible de polietileno con ambas caras revestidas de fibras de polipropileno no tejidas, código de pedido RD00005, SB Lámina "SB SYSTEMS", de 0,52 mm de espesor y 330 g/m², suministrada en rollos de 5 m de longitud y 1 m de anchura, según UNE-EN 13956. (material) | 5.35 | 8.8 | 47.080 |
| mt09bmr220a | kg | Mortero cementoso impermeabilizante flexible bicomponente, de color gris, con resistencia a los sulfatos, a las heladas y a la intemperie y apto para estar en contacto con agua potable, según UNE-EN 1504-2, Euroclase F de reacción al fuego, según UNE-EN 13501-1, para aplicar en interiores y exteriores. (material) | 0.9 | 0.81 | 0.729 |
| mt15sbs050a | m | Banda de refuerzo para lámina impermeabilizante flexible de polietileno con ambas caras revestidas de fibras de polipropileno no tejidas, código de pedido RF00005, "SB SYSTEMS", de 150 mm de anchura, suministrada en rollos de 30 m de longitud. (material) | 1 | 2.25 | 2.250 |
| mo029 | h | Oficial 1ª aplicador de láminas impermeabilizantes. (mano de obra) | 1.795 | 22.13 | 39.723 |
| mo067 | h | Ayudante aplicador de láminas impermeabilizantes. (mano de obra) | 1.795 | 21.02 | 37.731 |
| % | % | Costes directos complementarios | 2 % | 297.513 | 5.950 |
|  |  | Costes directos |  |  | 303.463 |

Residuos:
- colocación: mt09mcr250a; factor de residuo 0.07
- colocación: mt15sbs010a; factor de residuo 0.0661121
- colocación: mt09bmr220a; factor de residuo 0.014766
- colocación: mt15sbs050a; factor de residuo 0.0694

## Recursos

**mt09mcr250a** kg Adhesivo cementoso mejorado
Datos técnicos: Coste energético 3.871 MJ; Emisión de CO2 0.344 kg; Código LER 17 09 04; Masa del elemento 1 kg; Volumen 0.000667 m3
Residuos:
- embalaje: re170203 Plástico. (componente de residuo); rendimiento 0.003 kg; Código LER 17 02 03; Masa del elemento 1 kg; Volumen 0.001667 m3

**mt15sbs010a** m² Lámina impermeabilizante flexible de polietileno con ambas caras revestidas de fibras de polipropileno no tejidas
Datos técnicos: Coste energético 37.030 MJ; Emisión de CO2 1.838 kg; Código LER 17 02 03; Masa del elemento 0.33 kg; Volumen 0.00055 m3
Residuos:
- embalaje: re170203 Plástico; rendimiento 0.052 kg

**mt09bmr220a** kg Mortero cementoso impermeabilizante flexible bicomponente
Datos técnicos: Coste energético 3.896 MJ; Emisión de CO2 0.359 kg; Código LER 17 01 01; Masa del elemento 1 kg; Volumen 0.000667 m3
Residuos:
- embalaje: re150101 Envases de papel y cartón. (componente de residuo); rendimiento 0.011 kg; Código LER 15 01 01; Masa del elemento 1 kg; Volumen 0.001333 m3

**mt15sbs050a** m Banda de refuerzo para lámina impermeabilizante flexible de polietileno con ambas caras revestidas de fibras de
Datos técnicos: Coste energético 4.975 MJ; Emisión de CO2 0.247 kg; Código LER 17 02 03; Masa del elemento 0.05 kg; Volumen 0.000083 m3
Residuos:
- embalaje: re170203 Plástico; rendimiento 0.001 kg
