# Revestimiento de pavimento industrial, sistema Ucrete "MBCC de Sika"

- Propiedad del archivo: CYPE Ingenieros S.A.
- Formato: FIEBDC-3/2016
- Programa: Generador de precios de la construcción. CYPE Ingenieros, S.A.
- Fecha: 21/05/2024
- Divisa: EUR
- Costes indirectos: 3 %
- IVA: 21 %

## R Revestimientos y trasdosados

### RS Pavimentos

#### RSI Sistemas de pavimentos industriales y decorativos

**RSI030** m² Revestimiento de pavimento industrial, sistema Ucrete "MBCC de Sika".
Revestimiento de pavimento industrial, realizado sobre base de hormigón endurecido, con el sistema sistema UCRETE DP "MBCC de Sika", apto para uso alimentario, mediante la aplicación sucesiva de: capa de rodadura 6 mm de espesor, con revestimiento de resina de poliuretano y cemento, Ucrete DP 10 "MBCC de Sika", de textura fina, y capa de sellado, con pasta Ucrete DP Topcoat "MBCC de Sika", de color crema.
Criterio de valoración económica: El precio no incluye la superficie soporte ni la ejecución y el sellado de las juntas.
Incluye: Limpieza de la superficie soporte. Replanteo de las juntas y paños de trabajo. Vertido, extendido y nivelación de la mezcla. Espolvoreo con árido sobre el mortero fresco. Aplicación de la capa de sellado. Limpieza final del pavimento.
Criterio de medición de proyecto: Superficie medida en proyección horizontal, según documentación gráfica de Proyecto.
Criterio de medición de obra: Se medirá, en proyección horizontal, la superficie realmente ejecutada según especificaciones de Proyecto.

| Código | Ud | Descripción | Rendimiento | Precio | Importe |
|---|---|---|---|---|---|
| mt09bnc320aa | kg | Mortero polimérico de tres componentes (resina, endurecedor y áridos activos), a base de resina de poliuretano y cemento, sin disolventes, Ucrete DP Basecoat B4 "MBCC de Sika", acabado antideslizante, SR - B2,0 - AR0,5 - IR4 según UNE-EN 13813; de aplicación como capa base de 4 mm de espesor, con muy bajo contenido de sustancias orgánicas volátiles (VOC), según UNE-EN 13813, para pavimentos de altas solicitaciones del sistema Ucrete. (material) | 2.35 | 4.82 | 11.327 |
| mt09bnc320fa | kg | Mortero polimérico de tres componentes (resina, endurecedor y áridos activos), a base de resina de poliuretano y cemento, sin disolventes, Ucrete DP Basecoat B6 "MBCC de Sika", acabado antideslizante, SR - B2,0 - AR0,5 - IR4 según UNE-EN 13813; de aplicación como capa base de 6 mm de espesor, con muy bajo contenido de sustancias orgánicas volátiles (VOC), según UNE-EN 13813, para pavimentos de altas solicitaciones del sistema Ucrete. (material) | 11 | 4.18 | 45.980 |
| mt15bas130c | kg | Árido de cuarzo natural, MasterTop F5 "MBCC de Sika", de granulometría comprendida entre 0,4 y 1,0 mm, para utilizar como carga mineral en combinación con resinas epoxi o poliuretano. (material) | 4.5 | 0.74 | 3.330 |
| mt09bnc350e | kg | Revestimiento polimérico de cuatro componentes (resina, endurecedor, áridos activos y pigmentos), Ucrete DP Topcoat "MBCC de Sika", a base de resina de poliuretano y cemento, de color crema, según UNE-EN 13813, con muy bajo contenido de sustancias orgánicas volátiles (VOC), de alta resistencia al impacto, con resistencia a temperaturas elevadas y con alta resistencia a los agentes químicos, para el sellado de pavimentos para uso alimentario del sistema Ucrete DP. (material) | 0.8 | 13 | 10.400 |
| mo121 | h | Oficial 1ª aplicador de pavimentos industriales. (mano de obra) | 0.261 | 22.13 | 5.776 |
| mo122 | h | Ayudante aplicador de pavimentos industriales. (mano de obra) | 0.38 | 21.02 | 7.988 |
| % | % | Costes directos complementarios | 2 % | 84.801 | 1.696 |
|  |  | Costes directos |  |  | 86.497 |

Residuos:
- colocación: mt09bnc320aa; factor de residuo 0.037811
- colocación: mt09bnc320fa; factor de residuo 0.041434
- colocación: mt15bas130c; factor de residuo 0.004231
- colocación: mt09bnc350e; factor de residuo 0.03

## Recursos

**mt09bnc320aa** kg Mortero polimérico de tres componentes (resina
Datos técnicos: Coste energético 26.963 MJ; Emisión de CO2 1.494 kg; Código LER 17 09 04; Masa del elemento 1 kg; Volumen 0.000667 m3
Residuos:
- embalaje: re170203 Plástico. (componente de residuo); rendimiento 0.003 kg; Código LER 17 02 03; Masa del elemento 1 kg; Volumen 0.001667 m3

**mt09bnc320fa** kg Mortero polimérico de tres componentes (resina
Datos técnicos: Coste energético 26.963 MJ; Emisión de CO2 1.494 kg; Código LER 17 09 04; Masa del elemento 1 kg; Volumen 0.000667 m3
Residuos:
- embalaje: re170203 Plástico; rendimiento 0.003 kg

**mt15bas130c** kg Árido de cuarzo natural
Datos técnicos: Coste energético 0.075 MJ; Emisión de CO2 0.004 kg; Código LER 01 04 08; Masa del elemento 1 kg; Volumen 0.000667 m3

**mt09bnc350e** kg Revestimiento polimérico de cuatro componentes (resina
Datos técnicos: Coste energético 26.963 MJ; Emisión de CO2 1.494 kg; Código LER 17 09 04; Masa del elemento 1 kg; Volumen 0.000667 m3
Residuos:
- embalaje: re170203 Plástico; rendimiento 0.003 kg
