# Revestimiento de pavimento industrial, con mortero autonivelante "WEBER"

- Propiedad del archivo: CYPE Ingenieros S.A.
- Formato: FIEBDC-3/2016
- Programa: Generador de precios de la construcción. CYPE Ingenieros, S.A.
- Fecha: 21/05/2024
- Divisa: EUR
- Costes indirectos: 3 %
- IVA: 21 %

## R Revestimientos y trasdosados

### RS Pavimentos

#### RSI Sistemas de pavimentos industriales y decorativos

**RSI220** m² Revestimiento de pavimento industrial, con mortero autonivelante "WEBER".
Revestimiento de pavimento industrial, realizado sobre base de hormigón endurecido, apto para industrias con desgaste intenso, en exteriores, mediante la aplicación sucesiva de: imprimación reguladora de la absorción, Weberprim TP05 "WEBER"; y capa base de 10 mm de espesor con mortero autonivelante polimérico Weberfloor 4630 Industry Lit "WEBER", CT - C25 - F7 según UNE-EN 13813, color gris, aplicado manualmente.
Criterio de valoración económica: El precio no incluye la superficie soporte ni la ejecución y el sellado de las juntas.
Incluye: Limpieza de la superficie soporte. Replanteo de las juntas y paños de trabajo. Aplicación de la imprimación. Aplicación de la capa base. Limpieza final del pavimento.
Criterio de medición de proyecto: Superficie medida en proyección horizontal, según documentación gráfica de Proyecto.
Criterio de medición de obra: Se medirá, en proyección horizontal, la superficie realmente ejecutada según especificaciones de Proyecto.

| Código | Ud | Descripción | Rendimiento | Precio | Importe |
|---|---|---|---|---|---|
| mt09moc005c | kg | Imprimación reguladora de la absorción, Weberprim TP05 "WEBER", para la fijación de soportes disgregables y mejorar la adherencia de los soportes absorbentes. (material) | 0.2 | 8.22 | 1.644 |
| mt47adw050a | kg | Mortero autonivelante polimérico Weberfloor 4630 Industry Lit "WEBER", CT - C25 - F7 según UNE-EN 13813, color gris, compuesto por ligantes hidráulicos, resinas poliméricas, áridos de corindón, áridos silíceos y aditivos orgánicos e inorgánicos, para aplicar con llana. (material) | 19 | 3.05 | 57.950 |
| mo031 | h | Oficial 1ª aplicador de mortero autonivelante. (mano de obra) | 0.273 | 22.13 | 6.041 |
| mo069 | h | Ayudante aplicador de mortero autonivelante. (mano de obra) | 0.273 | 21.02 | 5.738 |
| % | % | Costes directos complementarios | 2 % | 71.373 | 1.427 |
|  |  | Costes directos |  |  | 72.800 |

Residuos:
- colocación: mt09moc005c; factor de residuo 0.03
- colocación: mt47adw050a; factor de residuo 0.055831

## Recursos

**mt09moc005c** kg Imprimación reguladora de la absorción
Datos técnicos: Coste energético 75.527 MJ; Emisión de CO2 2.872 kg; Código LER 17 09 04; Masa del elemento 1 kg; Volumen 0.000667 m3
Residuos:
- embalaje: re170203 Plástico. (componente de residuo); rendimiento 0.003 kg; Código LER 17 02 03; Masa del elemento 1 kg; Volumen 0.001667 m3

**mt47adw050a** kg Mortero autonivelante polimérico Weberfloor 4630 Industry Lit "WEBER"
Datos técnicos: Coste energético 2.251 MJ; Emisión de CO2 0.184 kg; Código LER 17 09 04; Masa del elemento 1 kg; Volumen 0.000667 m3
Residuos:
- embalaje: re170203 Plástico; rendimiento 0.003 kg
