# Pavimento continuo de microcemento, sistema "MICROESTIL"

- Propiedad del archivo: CYPE Ingenieros S.A.
- Formato: FIEBDC-3/2016
- Programa: Generador de precios de la construcción. CYPE Ingenieros, S.A.
- Fecha: 21/05/2024
- Divisa: EUR
- Costes indirectos: 3 %
- IVA: 21 %

## R Revestimientos y trasdosados

### RS Pavimentos

#### RSR Continuos de microcemento

**RSR010** m² Pavimento continuo de microcemento, sistema "MICROESTIL".
Pavimento continuo de microcemento, sistema Decor "MICROESTIL", indicado para pavimentos con nivel de tránsito medio, de 3 mm de espesor, realizado sobre superficie absorbente. IMPRIMACIÓN: P541 a base de resinas sintéticas en dispersión acuosa "MICROESTIL", diluida en dos partes de agua. CAPA BASE: microcemento monocomponente Plus Base "MICROESTIL", color Blanco Neutro, en dos capas, (1 kg/m² cada capa) y malla de fibra de vidrio antiálcalis, de 80 g/m² de masa superficial. CAPA DECORATIVA: microcemento monocomponente Plus Fino "MICROESTIL", textura lisa efecto aguas, color Blanco Neutro, en dos capas, (0,3 kg/m² cada capa). CAPA DE SELLADO: imprimación selladora transpirable Hidrolaca "MICROESTIL" y dos manos de sellador de poliuretano alifático Estilpur PU-20 "MICROESTIL", sin disolventes, acabado brillante.
Criterio de valoración económica: El precio no incluye la superficie soporte.
Incluye: Limpieza de la superficie soporte. Replanteo de las juntas de dilatación y paños de trabajo. Aplicación de la capa de imprimación. Aplicación de la capa base. Colocación de la malla embebida en la capa base. Lijado de pequeñas adherencias e imperfecciones. Aplicación de la capa decorativa. Aplicación de la capa de sellado. Limpieza final de la superficie acabada.
Criterio de medición de proyecto: Superficie medida en proyección horizontal, según documentación gráfica de Proyecto.
Criterio de medición de obra: Se medirá, en proyección horizontal, la superficie realmente ejecutada según especificaciones de Proyecto.

| Código | Ud | Descripción | Rendimiento | Precio | Importe |
|---|---|---|---|---|---|
| mt28mcm070a | l | Imprimación monocomponente P541 "MICROESTIL", diluida en dos partes de agua, a base de resinas sintéticas en dispersión acuosa, para regularizar la porosidad y mejorar la adherencia de los soportes absorbentes y no absorbentes, para aplicar con rodillo. (material) | 0.135 | 10 | 1.350 |
| mt28mcm060e | m² | Malla de fibra de vidrio antiálcalis, de 80 g/m² de masa superficial y de 1x50 m, para armar microcementos. (material) | 1.05 | 1.59 | 1.670 |
| mt28mcm080ba1e | kg | Microcemento monocomponente Plus Base "MICROESTIL", color Blanco Neutro, compuesto de cemento, áridos seleccionados y aditivos, de gran dureza, adherencia y flexibilidad, como capa base, previo amasado con agua, para aplicar con llana. (material) | 2 | 3.9 | 7.800 |
| mt28mcm080aa1a | kg | Microcemento monocomponente Plus Fino "MICROESTIL", textura lisa efecto aguas, color Blanco Neutro, compuesto de cemento, áridos seleccionados y aditivos, de gran dureza, adherencia y flexibilidad, como capa decorativa, previo amasado con agua, para aplicar con llana. (material) | 0.6 | 6 | 3.600 |
| mt08aaa010a | m³ | Agua. (material) | 0.004 | 1.5 | 0.006 |
| mt28mcm090a | l | Imprimación selladora transpirable con resinas acrílicas en dispersión acuosa, Hidrolaca "MICROESTIL", especialmente indicada para la posterior aplicación de selladores Estilpur "MICROESTIL", para aplicar con brocha. (material) | 0.12 | 13.2 | 1.584 |
| mt28mcm100a | l | Sellador de poliuretano alifático de dos componentes Estilpur PU-20 "MICROESTIL", sin disolventes, acabado brillante, para aplicar con brocha o rodillo. (material) | 0.12 | 37 | 4.440 |
| mo020 | h | Oficial 1ª construcción. (mano de obra) | 0.873 | 22.13 | 19.319 |
| mo113 | h | Peón ordinario construcción. (mano de obra) | 1.559 | 20.78 | 32.396 |
| % | % | Costes directos complementarios | 2 % | 72.165 | 1.443 |
|  |  | Costes directos |  |  | 73.608 |

Residuos:
- colocación: mt28mcm070a; factor de residuo 0.0357802
- colocación: mt28mcm060e Malla de fibra de vidrio antiálcalis, de 80 g/m² de masa superficial y de 1x50 m, para armar microcementos; factor de residuo 0.055
- colocación: mt28mcm080ba1e; factor de residuo 0.050189
- colocación: mt28mcm080aa1a; factor de residuo 0.036321
- colocación: mt28mcm090a; factor de residuo 0.03
- colocación: mt28mcm100a; factor de residuo 0.03

## Recursos

**mt28mcm070a** l Imprimación monocomponente P541 "MICROESTIL"
Datos técnicos: Coste energético 76.577 MJ; Emisión de CO2 2.917 kg; Código LER 17 09 04; Masa del elemento 1.01 kg; Volumen 0.000673 m3
Residuos:
- embalaje: re150104 Envases metálicos. (componente de residuo); rendimiento 0.06 kg; Código LER 15 01 04; Masa del elemento 1 kg; Volumen 0.001667 m3

**mt28mcm060e** m² Malla de fibra de vidrio antiálcalis, de 80 g/m² de masa superficial y de 1x50 m, para armar microcementos
Datos técnicos: Coste energético 7.915 MJ; Emisión de CO2 0.390 kg; Código LER 17 02 03; Masa del elemento 0.08 kg; Volumen 0.000133 m3
Residuos:
- embalaje: re170203 Plástico. (componente de residuo); rendimiento 0.024 kg; Código LER 17 02 03; Masa del elemento 1 kg; Volumen 0.001667 m3

**mt28mcm080ba1e** kg Microcemento monocomponente Plus Base "MICROESTIL"
Datos técnicos: Coste energético 15.053 MJ; Emisión de CO2 0.575 kg; Código LER 17 09 04; Masa del elemento 1 kg; Volumen 0.000667 m3
Residuos:
- embalaje: re170203 Plástico; rendimiento 0.003 kg

**mt28mcm080aa1a** kg Microcemento monocomponente Plus Fino "MICROESTIL"
Datos técnicos: Coste energético 15.053 MJ; Emisión de CO2 0.575 kg; Código LER 17 09 04; Masa del elemento 1 kg; Volumen 0.000667 m3
Residuos:
- embalaje: re170203 Plástico; rendimiento 0.003 kg

**mt08aaa010a** m³ Agua
Datos técnicos: Coste energético 60.000 MJ; Emisión de CO2 30.000 kg

**mt28mcm090a** l Imprimación selladora transpirable con resinas acrílicas en dispersión acuosa
Datos técnicos: Coste energético 77.145 MJ; Emisión de CO2 2.939 kg; Código LER 17 09 04; Masa del elemento 1.017 kg; Volumen 0.000678 m3
Residuos:
- embalaje: re150104 Envases metálicos; rendimiento 0.064 kg

**mt28mcm100a** l Sellador de poliuretano alifático de dos componentes Estilpur PU-20 "MICROESTIL"
Datos técnicos: Coste energético 149.135 MJ; Emisión de CO2 7.243 kg; Código LER 17 09 04; Masa del elemento 1.03 kg; Volumen 0.000687 m3
Residuos:
- embalaje: re150104 Envases metálicos; rendimiento 0.064 kg
