# Tratamiento de acabado superficial de pavimento de terrazo

- Propiedad del archivo: CYPE Ingenieros S.A.
- Formato: FIEBDC-3/2016
- Programa: Generador de precios de la construcción. CYPE Ingenieros, S.A.
- Fecha: 21/05/2024
- Divisa: EUR
- Costes indirectos: 3 %
- IVA: 21 %

## R Revestimientos y trasdosados

### RS Pavimentos

#### RSY Reparaciones

**RSY042** m² Tratamiento de acabado superficial de pavimento de terrazo.
Reparación de pavimento de terrazo mediante rebaje con pulidora y muela de 32 a 60 mm de grano. Incluso limpieza.
Incluye: Rebaje. Limpieza.
Criterio de medición de proyecto: Superficie medida según documentación gráfica de Proyecto.
Criterio de medición de obra: Se medirá la superficie realmente ejecutada según especificaciones de Proyecto.

| Código | Ud | Descripción | Rendimiento | Precio | Importe |
|---|---|---|---|---|---|
| mq08war150 | h | Pulidora para pavimentos de piedra natural o de terrazo, compuesta por platos giratorios a los que se acoplan una serie de muelas abrasivas, refrigeradas con agua. (maquinaria) | 0.174 | 4.65 | 0.809 |
| mo037 | h | Oficial 1ª pulidor de pavimentos. (mano de obra) | 0.238 | 22.13 | 5.267 |
| mo075 | h | Ayudante pulidor de pavimentos. (mano de obra) | 0.059 | 21.02 | 1.240 |
| % | % | Costes directos complementarios | 2 % | 7.316 | 0.146 |
|  |  | Costes directos |  |  | 7.462 |
