# Limpiafondos

- Propiedad del archivo: CYPE Ingenieros S.A.
- Formato: FIEBDC-3/2016
- Programa: Generador de precios de la construcción. CYPE Ingenieros, S.A.
- Fecha: 21/05/2024
- Divisa: EUR
- Costes indirectos: 3 %
- IVA: 21 %

## U Urbanización interior de la parcela

### UP Piscinas

#### UPE Equipamiento exterior

**UPE050** Ud Limpiafondos.
Limpiafondos manual para piscina, de aluminio, formado por: mango telescópico y manguera autoflotante para conectar a la toma de aspiración o al skimmer de la piscina.
Incluye: Montaje.
Criterio de medición de proyecto: Número de unidades previstas, según documentación gráfica de Proyecto.
Criterio de medición de obra: Se medirá el número de unidades realmente ejecutadas según especificaciones de Proyecto.

| Código | Ud | Descripción | Rendimiento | Precio | Importe |
|---|---|---|---|---|---|
| mt47pep050l | Ud | Limpiafondos manual para piscina, de aluminio, formado por: mango telescópico y manguera autoflotante para conectar a la toma de aspiración o al skimmer de la piscina. (material) | 1 | 145.15 | 145.150 |
| mo080 | h | Ayudante montador. (mano de obra) | 0.112 | 21.02 | 2.354 |
| % | % | Costes directos complementarios | 2 % | 147.504 | 2.950 |
|  |  | Costes directos |  |  | 150.454 |

## Recursos

**mt47pep050l** Ud Limpiafondos manual para piscina
Datos técnicos: Coste energético 360.545 MJ; Emisión de CO2 15.081 kg
Residuos:
- embalaje: re150101 Envases de papel y cartón. (componente de residuo); rendimiento 0.077 kg; Código LER 15 01 01; Masa del elemento 1 kg; Volumen 0.001333 m3
