# Vallado de parcela de piezas prefabricadas tipo cortaviento, sobre muro

- Propiedad del archivo: CYPE Ingenieros S.A.
- Formato: FIEBDC-3/2016
- Programa: Generador de precios de la construcción. CYPE Ingenieros, S.A.
- Fecha: 12/06/2024
- Divisa: EUR
- Costes indirectos: 3 %
- IVA: 21 %

## U Urbanización interior de la parcela

### UV Cerramientos exteriores

#### UVB Balaustradas y cortavientos

**UVB020** m Vallado de parcela de piezas prefabricadas tipo cortaviento, sobre muro.
Vallado de parcela formado por 6 piezas prefabricadas tipo cortaviento de hormigón de color blanco, de sección rectangular, de 6x17x60 cm, en posición vertical, recibidas con mortero de cemento y cal, industrial, M-5, sobre muro de fábrica u hormigón; con, piezas cubremuros prefabricadas de 20x7x100 cm y bases prefabricadas de 14x2,5x100 cm.
Incluye: Limpieza y preparación del borde de apoyo. Presentación y montaje en seco de las piezas. Colocación de las piezas. Rejuntado y perfilado de juntas con mortero de cemento.
Criterio de medición de proyecto: Longitud medida según documentación gráfica de Proyecto.
Criterio de medición de obra: Se medirá la longitud realmente ejecutada según especificaciones de Proyecto.

| Código | Ud | Descripción | Rendimiento | Precio | Importe |
|---|---|---|---|---|---|
| mt08aaa010a | m³ | Agua. (material) | 0.022 | 1.5 | 0.033 |
| mt09mif010Ma | t | Mortero industrial para albañilería, de cemento y cal, color blanco, categoría M-5 (resistencia a compresión 5 N/mm²), suministrado en sacos, según UNE-EN 998-2. (material) | 0.122 | 107.48 | 13.113 |
| mt20cvh010a | Ud | Pieza prefabricada tipo cortaviento de hormigón de color blanco, de sección rectangular, de 6x17x60 cm, para vallado de parcela. (material) | 6 | 15.9 | 95.400 |
| mt20cvh030a | m | Base prefabricada de hormigón de color blanco, de 14x2,5x100 cm para el apoyo de la pieza cubremuros. (material) | 1 | 6.98 | 6.980 |
| mt20cvh040a | m | Pieza cubremuros prefabricada de hormigón de color blanco, de 20x7x100 cm. (material) | 1 | 16.39 | 16.390 |
| mo041 | h | Oficial 1ª construcción de obra civil. (mano de obra) | 0.554 | 22.13 | 12.260 |
| mo087 | h | Ayudante construcción de obra civil. (mano de obra) | 0.947 | 21.02 | 19.906 |
| % | % | Costes directos complementarios | 2 % | 164.082 | 3.282 |
|  |  | Costes directos |  |  | 167.364 |

Residuos:
- colocación: mt09mif010Ma; factor de residuo 0.0063
- colocación: mt20cvh010a; factor de residuo 0.0248
- colocación: mt20cvh030a Base prefabricada de hormigón de color blanco, de 14x2,5x100 cm para el apoyo de la pieza cubremuros; factor de residuo 0.0248
- colocación: mt20cvh040a Pieza cubremuros prefabricada de hormigón de color blanco, de 20x7x100 cm; factor de residuo 0.0239687

## Recursos

**mt08aaa010a** m³ Agua
Datos técnicos: Coste energético 60.000 MJ; Emisión de CO2 30.000 kg

**mt09mif010Ma** t Mortero industrial para albañilería
Datos técnicos: Coste energético 2101.336 MJ; Emisión de CO2 182.161 kg; Código LER 17 01 01; Masa del elemento 1000 kg; Volumen 0.666667 m3
Residuos:
- embalaje: re150101 Envases de papel y cartón. (componente de residuo); rendimiento 14.286 kg; Código LER 15 01 01; Masa del elemento 1 kg; Volumen 0.001333 m3
- embalaje: re170201 Madera. (componente de residuo); rendimiento 0.769 kg; Código LER 17 02 01; Masa del elemento 1 kg; Volumen 0.000909 m3
- embalaje: re170203 Plástico. (componente de residuo); rendimiento 0.301 kg; Código LER 17 02 03; Masa del elemento 1 kg; Volumen 0.001667 m3

**mt20cvh010a** Ud Pieza prefabricada tipo cortaviento de hormigón de color blanco
Datos técnicos: Coste energético 5.400 MJ; Emisión de CO2 2.339 kg; Código LER 17 01 01; Masa del elemento 14 kg; Volumen 0.009333 m3
Residuos:
- embalaje: re170201 Madera; rendimiento 0.001 kg
- embalaje: re170203 Plástico; rendimiento 0.05 kg

**mt20cvh030a** m Base prefabricada de hormigón de color blanco, de 14x2,5x100 cm para el apoyo de la pieza cubremuros
Datos técnicos: Coste energético 3.751 MJ; Emisión de CO2 1.363 kg; Código LER 17 01 01; Masa del elemento 8.1 kg; Volumen 0.0054 m3
Residuos:
- embalaje: re170201 Madera; rendimiento 0.003 kg
- embalaje: re170203 Plástico; rendimiento 0.032 kg

**mt20cvh040a** m Pieza cubremuros prefabricada de hormigón de color blanco, de 20x7x100 cm
Datos técnicos: Coste energético 4.178 MJ; Emisión de CO2 3.151 kg; Código LER 17 01 01; Masa del elemento 20 kg; Volumen 0.013333 m3
Residuos:
- embalaje: re170201 Madera; rendimiento 0.003 kg
- embalaje: re170203 Plástico; rendimiento 0.033 kg
