# Rehabilitación energética de cubierta inclinada, con aislamiento térmico por el exterior. Sistema "ROCKWOOL"

- Propiedad del archivo: CYPE Ingenieros S.A.
- Formato: FIEBDC-3/2016
- Programa: Generador de precios de la construcción. CYPE Ingenieros, S.A.
- Fecha: 21/05/2024
- Divisa: EUR
- Costes indirectos: 3 %
- IVA: 21 %

## Z Rehabilitación energética

### ZH Cerramientos horizontales: adición de aislamiento térmico

#### ZHI Sistemas de aislamiento por el exterior de cubierta inclinada

**ZHI012** m² Rehabilitación energética de cubierta inclinada, con aislamiento térmico por el exterior. Sistema "ROCKWOOL".
Rehabilitación energética de cubierta inclinada con una pendiente media del 30% a menos de 20 m de altura, con aislamiento térmico por el exterior, previo desmontaje de la capa de cobertura de teja cerámica curva, colocada con mortero, con medios manuales y carga manual sobre camión o contenedor. Sistema "ROCKWOOL". BARRERA DE VAPOR: film de polietileno de baja densidad (LDPE) adherido al soporte; ENRASTRELADO DE MADERA: una primera hilera de rastreles de 25x50 mm de sección, de madera de pino pinaster (Pinus pinaster), tratada en autoclave, con clase de uso 4, según UNE-EN 335, acabado cepillado, con humedad inferior al 20%, una segunda hilera de rastreles de 25x35 mm de sección, de madera de pino pinaster (Pinus pinaster), tratada en autoclave, con clase de uso 4, según UNE-EN 335, acabado cepillado, con humedad inferior al 20% y una tercera hilera de rastreles de 25x25 mm de sección, de madera de pino pinaster (Pinus pinaster), tratada en autoclave, con clase de uso 4, según UNE-EN 335, acabado cepillado, con humedad inferior al 20%, formando una cámara de aire ventilada por encima del aislamiento; AISLAMIENTO TÉRMICO: panel semirrígido de lana de roca volcánica Sonorock Plus "ROCKWOOL", según UNE-EN 13162, no revestido, de 40 mm de espesor, resistencia térmica 1,2 m²K/W, conductividad térmica 0,033 W/(mK), colocado entre el enrastrelado para el montaje de la cobertura, fijado mecánicamente al soporte; IMPERMEABILIZACIÓN: lámina impermeabilizante, flexible y difusora de vapor de agua; COBERTURA: tejas cerámicas mixtas, acabado con engobe color rojo, 47,5x28,2 cm, fijadas con tornillos rosca-madera sobre rastreles de madera. Incluso rastreles de madera para evitar el deslizamiento de los paneles aislantes de cubierta, tornillos para la fijación de los rastreles al soporte, resolución de puntos singulares y piezas especiales de la cobertura.
Incluye: Desmontaje de los elementos. Retirada y acopio del material desmontado. Limpieza de los restos de obra. Carga del material desmontado y restos de obra sobre camión o contenedor. Replanteo. Colocación de la barrera de vapor. Clavado de la primera hilera de rastreles. Corte y preparación del aislamiento. Colocación del aislamiento. Fijación mecánica del aislamiento entre los rastreles. Colocación de la membrana impermeabilizante. Clavado de la segunda hilera de rastreles sobre la primera. Clavado de una tercera hilera de rastreles de menor escuadría, perpendicular a las anteriores. Fijación de las tejas sobre los rastreles con tornillos. Ejecución de cumbreras, limatesas, aleros y bordes libres.
Criterio de medición de proyecto: Superficie medida según documentación gráfica de Proyecto.
Criterio de medición de obra: Se medirá la superficie realmente ejecutada según especificaciones de Proyecto.

| Código | Ud | Descripción | Rendimiento | Precio | Importe |
|---|---|---|---|---|---|
| mt15var010a | m² | Barrera de vapor de film de polietileno de baja densidad (LDPE), de 0,1 mm de espesor y 100 g/m² de masa superficial. (material) | 1.05 | 0.6 | 0.630 |
| mt07mee203eb | m | Rastrel de 25x50 mm de sección, de madera de pino pinaster (Pinus pinaster), tratada en autoclave, con clase de uso 4, según UNE-EN 335, acabado cepillado, con humedad inferior al 20%. (material) | 1.75 | 1.33 | 2.328 |
| mt16lrw030lbt | m² | Panel semirrígido de lana de roca volcánica Sonorock Plus "ROCKWOOL", según UNE-EN 13162, no revestido, de 40 mm de espesor, resistencia térmica 1,2 m²K/W, conductividad térmica 0,033 W/(mK), Euroclase A1 de reacción al fuego según UNE-EN 13501-1, densidad 50 kg/m³, capacidad de absorción de agua a corto plazo <=1 kg/m², calor específico 840 J/kgK y factor de resistencia a la difusión del vapor de agua 1. (material) | 1.05 | 7.7 | 8.085 |
| mt16aaa020eg | Ud | Fijación mecánica para paneles aislantes de lana de roca, colocados directamente sobre la superficie soporte. (material) | 5 | 0.21 | 1.050 |
| mt15rev100a | m² | Lámina impermeabilizante, flexible y difusora de vapor de agua, compuesta de una hoja de poliolefina, con ambas caras revestidas de velo fibroso, de 0,45 mm de espesor y 135 g/m², suministrada en rollos de 1,5 m de anchura y 50 m de longitud, según UNE-EN 13956. (material) | 1.05 | 2.6 | 2.730 |
| mt15var020 | m | Cinta flexible de butilo, adhesiva por ambas caras, para la realización de uniones y sellados entre láminas de poliolefinas. (material) | 0.2 | 4.05 | 0.810 |
| mt07mee203ec | m | Rastrel de 25x35 mm de sección, de madera de pino pinaster (Pinus pinaster), tratada en autoclave, con clase de uso 4, según UNE-EN 335, acabado cepillado, con humedad inferior al 20%. (material) | 1.75 | 0.93 | 1.628 |
| mt07mee203ea | m | Rastrel de 25x25 mm de sección, de madera de pino pinaster (Pinus pinaster), tratada en autoclave, con clase de uso 4, según UNE-EN 335, acabado cepillado, con humedad inferior al 20%. (material) | 3.5 | 0.67 | 2.345 |
| mt13blw131 | Ud | Tornillo para sujeción de elementos de madera. (material) | 10 | 0.11 | 1.100 |
| mt13tmb010lm | Ud | Teja cerámica mixta, acabado con engobe color rojo, 47,5x28,2 cm, según UNE-EN 1304. (material) | 11.627 | 2.42 | 28.137 |
| mt13tmb011lm | Ud | Caballete cerámico, acabado con engobe color rojo, 44x28,5x10,5 cm, para tejas mixtas, según UNE-EN 1304. (material) | 0.32 | 11.24 | 3.597 |
| mt13tmb015lm | Ud | Teja cerámica de ventilación, acabado con engobe color rojo, 47,5x28,2x7,5 cm, para tejas mixtas, según UNE-EN 1304. (material) | 0.1 | 45.8 | 4.580 |
| mt13blw103 | Ud | Tornillo rosca-madera para sujeción de tejas a rastrel. (material) | 4.5 | 0.06 | 0.270 |
| mo020 | h | Oficial 1ª construcción. (mano de obra) | 1.294 | 22.13 | 28.636 |
| mo113 | h | Peón ordinario construcción. (mano de obra) | 1.714 | 20.78 | 35.617 |
| mo054 | h | Oficial 1ª montador de aislamientos. (mano de obra) | 0.109 | 22.74 | 2.479 |
| mo101 | h | Ayudante montador de aislamientos. (mano de obra) | 0.109 | 21.02 | 2.291 |
| % | % | Costes directos complementarios | 2 % | 126.313 | 2.526 |
|  |  | Costes directos |  |  | 128.839 |

Residuos:
- colocación: mt15var010a Barrera de vapor de film de polietileno de baja densidad (LDPE), de 0,1 mm de espesor y 100 g/m² de masa superficial; factor de residuo 0.06
- colocación: mt07mee203eb; factor de residuo 0.014
- colocación: mt16lrw030lbt; factor de residuo 0.05592
- colocación: mt15rev100a; factor de residuo 0.07
- colocación: mt07mee203ec; factor de residuo 0.014
- colocación: mt07mee203ea; factor de residuo 0.014
- colocación: mt13blw131 Tornillo para sujeción de elementos de madera; factor de residuo 0.005
- colocación: mt13tmb010lm Teja cerámica mixta, acabado con engobe color rojo, 47,5x28,2 cm, según UNE-EN 1304; factor de residuo 0.037127
- colocación: mt13tmb011lm Caballete cerámico, acabado con engobe color rojo, 44x28,5x10,5 cm, para tejas mixtas, según UNE-EN 1304; factor de residuo 0.0196
- colocación: mt13tmb015lm Teja cerámica de ventilación, acabado con engobe color rojo, 47,5x28,2x7,5 cm, para tejas mixtas, según UNE-EN 1304; factor de residuo 0.0196
- demolición: ruo170101 Hormigón (hormigones, morteros y prefabricados). (componente de residuo); rendimiento 57 kg; Código LER 17 01 01; Masa del elemento 1 kg; Volumen 0.000667 m3
- demolición: ruo170103 Tejas y materiales cerámicos. (componente de residuo); rendimiento 51.2 kg; Código LER 17 01 03; Masa del elemento 1 kg; Volumen 0.0008 m3

## Recursos

**mt15var010a** m² Barrera de vapor de film de polietileno de baja densidad (LDPE), de 0,1 mm de espesor y 100 g/m² de masa superficial
Datos técnicos: Coste energético 14.933 MJ; Emisión de CO2 0.563 kg; Código LER 17 06 04; Masa del elemento 0.092 kg; Volumen 0.000153 m3
Residuos:
- embalaje: re170203 Plástico. (componente de residuo); rendimiento 0.024 kg; Código LER 17 02 03; Masa del elemento 1 kg; Volumen 0.001667 m3

**mt07mee203eb** m Rastrel de 25x50 mm de sección
Datos técnicos: Coste energético 43.681 MJ; Emisión de CO2 -0.687 kg; Código LER 17 02 01; Masa del elemento 0.52 kg; Volumen 0.000473 m3
Residuos:
- embalaje: re170203 Plástico; rendimiento 0.002 kg

**mt16lrw030lbt** m² Panel semirrígido de lana de roca volcánica Sonorock Plus "ROCKWOOL"
Datos técnicos: Coste energético 28.917 MJ; Emisión de CO2 1.762 kg; Código LER 17 06 04; Masa del elemento 2 kg; Volumen 0.003333 m3
Residuos:
- embalaje: re170203 Plástico; rendimiento 0.025 kg

**mt16aaa020eg** Ud Fijación mecánica para paneles aislantes de lana de roca, colocados directamente sobre la superficie soporte
Datos técnicos: Coste energético 0.233 MJ; Emisión de CO2 0.071 kg
Residuos:
- embalaje: re150101 Envases de papel y cartón. (componente de residuo); rendimiento 0.072 kg; Código LER 15 01 01; Masa del elemento 1 kg; Volumen 0.001333 m3

**mt15rev100a** m² Lámina impermeabilizante
Datos técnicos: Coste energético 17.923 MJ; Emisión de CO2 0.890 kg; Código LER 17 02 03; Masa del elemento 0.135 kg; Volumen 0.000225 m3
Residuos:
- embalaje: re170203 Plástico; rendimiento 0.05 kg

**mt15var020** m Cinta flexible de butilo
Datos técnicos: Coste energético 7.996 MJ; Emisión de CO2 0.348 kg

**mt07mee203ec** m Rastrel de 25x35 mm de sección
Datos técnicos: Coste energético 30.301 MJ; Emisión de CO2 -0.473 kg; Código LER 17 02 01; Masa del elemento 0.36 kg; Volumen 0.000327 m3
Residuos:
- embalaje: re170203 Plástico; rendimiento 0.002 kg

**mt07mee203ea** m Rastrel de 25x25 mm de sección
Datos técnicos: Coste energético 21.938 MJ; Emisión de CO2 -0.339 kg; Código LER 17 02 01; Masa del elemento 0.26 kg; Volumen 0.000236 m3
Residuos:
- embalaje: re170203 Plástico; rendimiento 0.002 kg

**mt13blw131** Ud Tornillo para sujeción de elementos de madera
Datos técnicos: Coste energético 0.133 MJ; Emisión de CO2 0.008 kg; Código LER 17 04 05; Masa del elemento 0.0134 kg; Volumen 0.000006 m3
Residuos:
- embalaje: re150101 Envases de papel y cartón; rendimiento 0.001 kg

**mt13tmb010lm** Ud Teja cerámica mixta, acabado con engobe color rojo, 47,5x28,2 cm, según UNE-EN 1304
Datos técnicos: Coste energético 13.401 MJ; Emisión de CO2 0.694 kg; Código LER 17 01 03; Masa del elemento 3.45 kg; Volumen 0.00276 m3
Residuos:
- embalaje: re170201 Madera. (componente de residuo); rendimiento 0.003 kg; Código LER 17 02 01; Masa del elemento 1 kg; Volumen 0.000909 m3
- embalaje: re170203 Plástico; rendimiento 0.002 kg

**mt13tmb011lm** Ud Caballete cerámico, acabado con engobe color rojo, 44x28,5x10,5 cm, para tejas mixtas, según UNE-EN 1304
Datos técnicos: Coste energético 13.215 MJ; Emisión de CO2 0.684 kg; Código LER 17 01 03; Masa del elemento 3.4 kg; Volumen 0.00272 m3
Residuos:
- embalaje: re170201 Madera; rendimiento 0.003 kg
- embalaje: re170203 Plástico; rendimiento 0.002 kg

**mt13tmb015lm** Ud Teja cerámica de ventilación, acabado con engobe color rojo, 47,5x28,2x7,5 cm, para tejas mixtas, según UNE-EN 1304
Datos técnicos: Coste energético 13.957 MJ; Emisión de CO2 0.724 kg; Código LER 17 01 03; Masa del elemento 3.6 kg; Volumen 0.00288 m3
Residuos:
- embalaje: re170201 Madera; rendimiento 0.003 kg
- embalaje: re170203 Plástico; rendimiento 0.002 kg
